# Micropilote con armadura de perfil tubular de acero "PIRESA"

- Propiedad del archivo: CYPE Ingenieros S.A.
- Formato: FIEBDC-3/2016
- Programa: Generador de precios de la construcción. CYPE Ingenieros, S.A.
- Fecha: 22/10/2024
- Divisa: EUR
- Costes indirectos: 3 %
- IVA: 21 %

## C Cimentaciones

### CP Profundas

#### CPM Micropilotes

**CPM030** m Micropilote con armadura de perfil tubular de acero "PIRESA".
Micropilote "PIRESA", de hasta 15 m de longitud, 150 mm de diámetro nominal y 34,91 t de tope estructural, compuesto de perfil tubular con rosca, de acero UNE-EN 10210-1 S550, con límite elástico 550 N/mm², de 60,3 mm de diámetro exterior y 5,5 mm de espesor, hormigonado con lechada de cemento CEM I 42,5 N UNE-EN 197-1; para cimentación en terrenos naturales, secos y estables, y carga manual a camión o contenedor de los restos de material de relleno y otros desperdicios producidos durante los trabajos.
Criterio de valoración económica: El precio incluye el desplazamiento a la obra del personal especializado y el traslado del equipo entre diferentes emplazamientos dentro de la misma obra.
Incluye: Limpieza y preparación del entorno afectado. Replanteo. Perforación del terreno. Colocación de la armadura tubular. Inyección de la lechada de cemento. Limpieza y retirada de sobrantes. Carga manual de escombros sobre camión o contenedor.
Criterio de medición de proyecto: Longitud medida según documentación gráfica de Proyecto, incrementada en un metro por la formación del bulbo.
Criterio de medición de obra: Se medirá la longitud máxima, tomada en el terreno antes de hormigonar, del micropilote realmente ejecutado según especificaciones de Proyecto, desde el fondo de la excavación hasta la base de apoyo de la maquinaria o la cabeza de la armadura, sin incluir el exceso de mortero o lechada de cemento consumidos sobre el volumen teórico correspondiente al diámetro nominal del micropilote.

| Código | Ud | Descripción | Rendimiento | Precio | Importe |
|---|---|---|---|---|---|
| mt07mpp010a | m | Perfil tubular con rosca, para armar micropilotes "PIRESA", de 60,3 mm de diámetro exterior y 5,5 mm de espesor, de acero EN ISO 11960 S550, con límite elástico 550 N/mm² y carga de rotura 690 N/mm². (material) | 1.02 | 15.84 | 16.157 |
| mt09lex010a | m³ | Lechada de cemento CEM I 42,5 N UNE-EN 197-1, confeccionada en obra, con una relación agua/cemento de 0,4, para inyección en entubación. (material) | 0.018 | 109.97 | 1.979 |
| mq03pva020 | h | Equipo para inyecciones profundas, con bomba de baja presión y carro de perforación. (maquinaria) | 0.135 | 236.32 | 31.903 |
| mo042 | h | Oficial 1ª estructurista. (mano de obra) | 0.3 | 23.03 | 6.909 |
| mo089 | h | Ayudante estructurista. (mano de obra) | 0.3 | 21.86 | 6.558 |
| mo113 | h | Peón ordinario construcción. (mano de obra) | 0.15 | 20.78 | 3.117 |
| % | % | Costes directos complementarios | 2 % | 66.623 | 1.332 |
|  |  | Costes directos |  |  | 67.955 |

Residuos:
- colocación: mt07mpp010a; factor de residuo 0.006
- excavación: ruo170504 Tierra y piedras distintas de las especificadas en el código 17 05 03. (componente de residuo); rendimiento 35.343 kg; Código LER 17 05 04; Masa del elemento 1 kg; Volumen 0.000625 m3

## Recursos

**mt07mpp010a** m Perfil tubular con rosca
Datos técnicos: Coste energético 73.812 MJ; Emisión de CO2 3.828 kg; Código LER 17 04 05; Masa del elemento 7.43 kg; Volumen 0.003538 m3
Residuos:
- embalaje: re170203 Plástico. (componente de residuo); rendimiento 0.008 kg; Código LER 17 02 03; Masa del elemento 1 kg; Volumen 0.001667 m3
